# Unbenannte Ausschreibung
Angebotsaufforderung (GAEB 90, DA83)
Währung: EUR

## Wärmepumpenanlage für Grandhöhe 11
Datum: 06.06.24

**Ausführungsbeschreibung 0001 Bauvorhaben Grandhöhe 11 in 45357 Essen**
*A) Allgemeine Vorbemerkungen für Einheitspreisabkommen (EPA) und Leistungsverzeichnisse (LV)*
A) Allgemeine Vorbemerkungen für Einheitspreisabkommen
(EPA) und Leistungsverzeichnisse (LV)

A1) Allgemeines:

In den Positionen dieses Leistungsverzeichnisses sind
Arbeiten im Zuge von Einzelmodernisierungen in
Leerwohnungen beschrieben.

Dem Einheitspreisabkommen liegen die "Zusätzliche
Vertragsbedingungen für die Ausführung von
Bauleistungen (Z-VOB/B)" der Covivio Immobilien GmbH,
Stand Januar 2022, zugrunde. Für sich auf dieses S-EPA
beziehende Einzelaufträge (Leistungsabrufe) gelten die
Vertragsbedingungen in jedem Einzelfall als vereinbart.
Sofern zukünftig als Ersatz für die aktuell gültigen
Z-VOB/B Stand Januar 2022 mit dem Auftragnehmer (AN)
neue Z-VOB/B vereinbart werden, gelten für nach
Gültigkeitsbeginn die neuen Z-VOB/B beauftragte
Leistungen ausschließlich die neuen Z-VOB/B.

Für nach diesem "Schrumpf-Einheitspreisabkommen"
ausgeführte Leistungen gelten, ergänzend zur den
jeweiligen Leistungsbeschreibungen der einzelnen
Positionen, bei evtl. Widersprüchen in nachfolgend
genannter Reihenfolge, folgende Bedingungen:

1. diese ""Allgemeine Vorbemerkungen für
Schrumpf-Einheitspreisabkommen"" (A)
2. die sich anschließenden ""Allgemeine technische
Vorbemerkungen"" (B)
3. die sich anschließenden ""Besondere technische
Vorbemerkungen"" (für dieses Gewerk) (C)
4. die ""Zusätzliche Vertragsbedingungen für die
Ausführung von Bauleistungen Z-VOB/B""
5. Baustellenordnung der Immeo=Wohnen in der jeweils
gültigen Fassung

Mit Unterzeichnung des S-EPA erklärt der AN, dass von
ihm sämtliche gesetzlichen, behördlichen und
berufgenossenschaftlichen Auflagen erfüllt werden, die
zur Ausführung der im S-EPA beschriebenen Leistungen
erforderlich sind.

Es dürfen nur solche Materialien verwendet werden, über
die der Auftragsnehmer das uneingeschränkte
Eigentumsrecht besitzt und die vollkommen frei von
Rechten Dritter sind.

Für die Ausführung der Arbeiten ist Fachpersonal in
ausreichender Zahl einzusetzen.
Hierbei ist darauf zu achten, dass für die Ausführung
sämtlicher Arbeiten unsere Baustellenordnung in der
jeweils gültigen Fassung zu beachten ist, die dem
ausführenden Fachpersonal in geeigneter Form zur
Kenntnis zu geben ist.

A2) Kundendienst:

Die  Arbeiten werden in bewohnten Häusern ausgeführt.
Modernisierungsmaßnahmen in bewohnten Häusern verlangen
vom Auftragsnehmer eine hohe Sensibilität. Mit
Rücksicht auf die berechtigten Bedürfnisse unserer
Mieter sind daher Lärm- und schmutzintensive Arbeiten
auf ein Mindestmaß zu reduzieren.

Der Auftraggeber (AG) erwartet vom AN darüber hinaus
tatkräftige Unterstützung bei den Bemühungen,
berechtigten Mieterwünschen zu entsprechen. Dazu
gehören insbesondere folgende Verpflichtungen:

1) Alle Handwerker/Mitarbeiter des AN haben die
Verpflichtung, unseren Kunden (Mietern) höflich und
hilfsbereit zu begegnen. Das Verhalten des AN ist
mitbestimmend für das Bild des Mieters/Kunden über
unsere Gesellschaft. Dementsprechend ist für den AN
neben der ordnungsgemäßen Durchführung seiner
Arbeiten die Kundenzufriedenheit besonderes Ziel seiner
Tätigkeit.

2)  Möbel und sonstiges Mietereigentum, Bodenflächen
und angrenzende Bauteile etc. im Bereich der
auszuführenden Arbeiten sind durch Folie,
evtl.Schaltafeln oder Ähnliches zu schützen. Die
Arbeitsstelle, aber insbesondere such verschmutzte
Gemeinschaftseinrichtungen, wie Treppenhäuser,
Kellerzugänge oder Außenanlagen, sind jeden Tag zu
reinigen und bei Beendigung der täglichen Arbeiten
im ordnungsgemäßen Zustand zu hinterlassen.

A3) Preise:

Die, für die Ausführung von Leistungen nach diesem
S-EPA, hier festgeschriebenen Preise gelten für
Arbeiten im Zuge von Einzelmodernisierungen in
Leerwohnungen. Preisbasis für die Modernisierung nach
diesem S-EPA ist 1 Wohneinheit. Der AG behält sich vor,
bei einer Paketvergabe über einen Nachlass zu
verhandeln.

In den Einheitspreisen sind sämtliche Kosten, wie
Lohn-, Material- und Nebenkosten enthalten,
insbesondere auch:

1)  Koordination / Terminabsprache(n) mit unseren
Technischen Objektmanager/innen, bzw. Bauleiter/innen
sowie unseren kfm. Objektbetreuer/innen bzw.
Kundenbetreuer/innen und ggf. auch mit unseren Mietern.

2) Sämtliche Fahrt- und Transportkosten,

3) Sämtliche tariflichen Zulagen wie z.B. Schmutz- und
Staubzulagen, Zulagen für ekelerregende
  Arbeiten etc.

4) Die Gestellung, Vorhaltung und spurlose Entfernung
aller erforderlichen Gerüste und  Absperrungen (ggf.
auch Warnschilder) bis zu einer Höhe der Arbeitsbühne
von 2 m; die Mitbenutzung der Gerüste ist allen mit
Reparaturarbeiten beschäftigten Firmen kostenlos zu
gestatten,

5)  Befestigungsmittel aller Art; Hilfsstoffe wie
Nägel, Bindedraht und Kleinmaterial sowie alle
  Baustoffe, die zur kompletten Erstellung der
Leistung erforderlich sind,

6)  Die Abdeckung von Einrichtungsgegenständen zum
Schutz vor Beschädigung und Verschmutzung

7)  Das, ggf. tägliche, Säubern der Arbeitsstelle

8)  Der Ausbau und Abtransport sowie die ordnungsgemäße
Entsorgung, einschließlich  Kippgebühren, sämtlichen
Bauschutts und aller alter, schadhafter Teile. Teile,
für die sich der AG eine generelle oder
einzelfallbezogene Prüfung vorbehalten hat, sind bis zu
diesem Zeitpunkt, längstens jedoch für die Dauer von 10
Wochen, vom AN vorzuhalten und dürfen erst danach
entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des S-EPA sind Nettopreise. Sie
gelten zuzüglich der zum jeweiligen
Leistungserbringungszeitpunkt gültigen Mehrwertsteuer.

A4) Abrechnung:

Eine evtl. vorhandene Position ""An-/Abfahrtpauschale""
darf grundsätzlich nur einmal pro Auftrag  berechnet
werden, auch wenn mehrere Anfahrten (auch an
verschiedenen Tagen) erforderlich sind. Sollten mehrere
Anfahrten aus Gründen erforderlich sein, die
ausschließlich der AG zu vertreten hat, sind diese
besonders zu begründen und als Z Position zu
kennzeichnen.
Soweit im Rahmen eines Auftrags zwei oder mehr
Positionen dieses S-EPA ausgeführt werden, die
gleichartige (identische) Teilleistungen überlappend
enthalten, darf lediglich eine dieser Positionen in
vollem Umfang abgerechnet werden. Die zweite bzw.
weitere Positionen sind dann mit einem anteiligen Preis
als Z-Position in Rechnung zu stellen

Maßgebend für die Abrechnung ist das nach
Fertigstellung der Arbeiten durch den AN zu nehmende
Aufmaß, sowie die Bestätigung es zuständigen
Kundenbetreuers/Bauleiters/Kfm. oder technischen
Objektmanager, dass die Leistungen durchgeführt wurden.

Das testierte Aufmaß bzw. die Bestätigung ist vom AN
mit der Schlussrechnung einzureichen. Ausgenommen
hiervon sind Vorgänge, die über unsere
Handwerkerkopplung (HWK) abgerechnet werden; in diesen
Fällen sind die Aufmaße/Bestätigungen vom AN, im Rahmen
der gesetzlichen Vorschriften, vorzuhalten und, auf
Verlangen des AG, jederzeit innerhalb von 7
Kalendertagen zur Prüfung einzureichen bzw. als
Dokumentenanhang in der HWK zu hinterlegen.
Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.
*B) Allgemeine Technische Vorbemerkungen*
Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.
*C) Technische Vorbemerkungen*
C) Technische Vorbemerkungen

Auf die Einhaltung der Nomblätter
DIN 4109 - Schallschutz im Hochbau - ,
DIN EN 12831 -Heizlastberechnung - ,
sowie die DVGW - TRGI, wird besonders hingewiesen .
Evtl .
Sonderbestimmungen der Wasser - und
Gasversorgungsunternehmen sowie der Fernheizwerke und
DIN 4645 für Erstellung von Wärmepumpen
sind zu beachten .
Alle Arbeiten an den Gasversorgungseinrichtungen dürfen
nur in Übereinstimmung mit den
Gasversorgungsunternehmen ausgeführt werden. Bei
Gasheizkesseln sind die
Betriebsbedingungen mit den Gasversorgungsunternehmen
zu vergleichen und aufeinander
abzustimmen.
Für alle Arbeiten sind handelsübliche, normgerechte
Materialien, b zw. d ie in der
Positionsbeschreibung aufgeführten Fabrikate zu
verwenden .
Bei den Bohr - u nd Stemmarbeiten in bewohnten Räumen
ist mit größtmöglicher Sorgfalt und Sauberkeit zu
arbeiten . Unter den Bohrstellen im darunterliegenden
Geschoß ist eine genügend
große Kunststoffwanne so zu befestigen, dass eine
Staubausbreitung in den Räumen nicht möglich ist.
Bei Wand- und Deckendurchführungen sind alle
Rohrleitungen
gemäß der Muster - Leitugnsanlagen- Richtlinie ( MLAR,
a ktuelle
Fassung) h insichtlich des Brandschutzes mit
entsprechenden
Rohrdudrchführungen zu installieren.
Unmittelbar nach der Rohrmontage müssen die Durchbrüche
fachgerecht geschlossen werden.
GEBO Verschraubungen sind nur in Abstimmung mit der
Fachbauleitung zu installieren.
Außenfühlerleitungen dürfen bei Altbauten nur in
Schutzrohren
verlegt werden. D ie fertige Anlage ist durchzuprüfen.
Die Befestigung der Rohrleitungen zur Wand oder Decke
hat
ausschließlich mit Dübeln zu erfolgen . Alle
Befestigungsteile
sind in korrosionsgeschützter Ausführung zu liefern und
mit
einer geräuschisolierenden Einlage zu versehen .
Mehrfaches Abdrücken der Anlage, v on Anlagenteilen
oder
Teilabschnitten auf Anordnung der Bauleitung sowie evtl
.
Montageunterbrechungen werden nicht besonders vergütet
.
Die fertigen Anlagen sind bei Inbetriebnahme sorgfältig
auszuspülen und einzuregulieren.
Bei dem Abnehmen der Heizkörper für Maler - u nd
Putzarbeiten sind die Heizkörper -
anschlüsse mit Stopfen bzw . d ie Rohranschlüsse mit
Schraubkappen zu versehen . Ventilhandräder bzw. d ie
Oberteile der Thermostatventile und automatische
Entlüftungsventile sind erst nach den
Anstreicherarbeiten zu
montieren, o der durch Abkleben vor Farbanstrich zu
schützen.
Das Auffüllen nach VDI 2035 ist von der ausführenden
Firma zu
dokumentieren . ( Anlagenbuch)
*Allgemeine Angaben zum Bauvorhaben*
Allgemeine Beschreibung

Die Baumaßnahme liegt in 45357 Essen, Grandhöhe 11.

Die Zufahrt ist über öffentliche Straßen möglich.

Bei der Baumaßnahme handelt es sich um die
heizungstechnische Sanierung
von einem bewohnten Mehrfamilienhaus mit 8
Wohneinheiten, EG bis 3.OG.

Die vorhandenen Nachtspeicheröfen müssen demontiert und
entsorgt werden,
sowie deren elektrischer Versorgungs,- und
Anschlußtechnik.

Die zu installierende Wärmepumpe (WP) soll das Haus
zukünftig mit Heizungswärme
versorgen, die WP wird im Grünbereich des Gebäudes
aufgestellt, die erforderliche
Befestigung einschl. Betonfundament muss erstellt
werden, Speicher, Verteiler,
Pumpen sowie die weitere erforderliche Technik wird in
einem separaten Kellerraum im
Gebäudes installiert, die Verbindung zwischen WP und
der Technik im Keller erfolgt
mittels Erdleitungen.

Für die Heizungsleitungen im Kellergeschoss und in den
Geschossen ist als
Rohrleitungsmaterial Viega Temponox-Rohr vorgesehen.
Die Verteilleitungen sind
im Kellergeschoss unter div. Unterzügen und durch
Trennwände an die jeweiligen
Steigepunkte heranzuführen. Vor jedem Steigepunkt wird
eine Strangregulier- und
Absperrkombination installiert, diese muss in einen
frei zugänglichen Bereich montiert
werden. Die Unterzüge dürfen nicht durchbohrt werden.

Die Isolierung der Leitung im Kellergeschoss erfolgt
mit Rohrschalen aus
Mineralfaser. Diese werden mit einer PVC Folie
(Isogenopak) geschützt.
Die Steigeleitungen in den Obergeschossen weden gedämmt
und in HZ Profilen
oder Trockenbauverkleidungen verlegt,

Die Wohnungen sind und bleiben wärend der Bauausführung
bewohnt.
*Auslegungseckdaten Wärmepumpe*
Auslegungseckdaten Wärmepumpe

Ort:  45357 Essen
Jahresmitteltemperatur  11 Grad
Norm-Außentemperatur  -7,8 Grad
Klimazone  5
Auslegungseckdaten Wärmepumpe:  Bestand
Heizlast:  16kW pro Haus
Energetischer Standard:  saniert
Warmwasserbereitung:  dezentral
Verteilsystem (Fläche / HZK):  HK
Vorlauftemperatur in °C:  55
Kühlung gewünscht:  nein
Lüftungsanlage:  nein
Sperrzeiten:  2 Std/Tag
*Leistungsbeschreibung Elektroarbeiten*
Leistungsbeschreibung Elektroarbeiten Grandhöhe

In die Posi..on Elektroarbeiten sind alle benötigten
Verbindungsleitungen zum Betrieb der
Wärmepumpe einzurechnen. In den Heizungsraum wird
bauseits ein E-Anschluss mit einer Absicherung von 35A
gelegt, welcher in einem Abzweigkasten endet. Alle
Leistungen ab dem
Übergabepunkt sind Leistungen des AN. Die Installation
erfolgt auf Putz in Kabelkanal und/oder offener
Rohrverlegung
In die Leistung einzurechnen sind zusätzlich zwei
Reparaturschalter die jeweils die Wärmepumpe
sowie den Zusatzheizstab freischalten. Außerdem ist im
Bereich des zu installierenden Stromkreisverteilers
eine 32A CEE-Steckdose zu installieren.

In die Position ist sämtliches benötigte Material
(Stromkreisverteiler, LS-Schalter, RCD, Verdrahtung,
Leitungs- und Installationsmaterial, Reparaturschalter,
CEE-Steckdose, etc.)

### Bereich 1 WP Grandhöhe 11

#### Abschnitt 1.1 Wärmepumpe und Zubehör

**1.1.10 STIEBEL ELTRON Luft / Wasser-Wärmepumpe WPL 25 A**
Stiebel Eltron Luft / Wasser-Wärmepumpe WPL 25A
Bestellnummer 236644

ANWENDUNG: Leistungsgeregelte Inverter Luft / Wasser-
Wärmepumpe zur kompakten Außenaufstellung als Monoblock
Ausführung. Einsetzbar für den HeizundWarmwasserbetrieb im Neubau und der Sanierung
aufgrund hoher Vorlauftemperaturen.
AUSSTATTUNG/KOMFORT: Optimierte Schallreduzierung durch
gekapselten Kältekreislauf und entkoppelten Verdichter.
Der große Lamellenabstand des Verdampfers ermöglicht
einen niedrigen Luftwiderstand und sorgt in Verbindung
mit dem modulierenden Lüfter für einen niedrigen
Schallleistungspegel. Durch die kombinierte
Dampf-/Nassdampfzwischeneinspritzung wird der
Scrollkompressor bei niedrigen Außentemperaturen
gekühlt und eine höhere Heizleistung/Vorlauftemperatur
erzielt. Mit integrierter Wärmemengen- und Stromzählung
über Kältekreisdaten. Eine Not-/Zusatzheizung
ermöglicht den monoenergetischen Betrieb. EFFIZIENZ:
Die Abwärme des Inverters wird zur Rücklaufanhebung
genutzt und steigert die Gesamteffizienz der Anlage.
Bedarfsabhängige und energieeffiziente
Kreislaufumkehrabtauung. Die Kondensatwanne wird durch
den Kältekreislauf beheizt, um eine effiziente Abtauung
zu ermöglichen. INSTALLATION: Integrierte
Schwingungsentkopplung für einen direkten Anschluss an
das Heizsystem. Schwenkbares Elektroanschlussfeld für
bessere Zugänglichkeit. Schneller Zugangzur
Kondensatwanne durch Reinigungsöffnung auf der
Rückseite. DasLüftergitter, die Griffschalen und der
Deckel bestehen aus witterungs- und UV-beständigem
Kunststoff in Aluminium-Weiß. Technische Daten:
Wärmeleistung bei A7/W35 (EN 14511): 7,84
kW,Wärmeleistung bei A2/W35 (EN 14511): 8,33
kW,Wärmeleistung bei A-7/W35 (EN 14511): 12,86
kW,Wärmeleistung bei A-7/W65 (EN 14511):14,3
kW,Wärmeleistung im reduzierten Nachtbetrieb A-7/W35: 9
kW,Wärmeleistungim max. reduzierten Nachtbetrieb
A-7/W35: 7,85 kW,Leistungsaufnahme bei A-7/W55 (EN
14511): 5,76 kW,Leistungsaufnahme bei A-7/W65 (EN
14511): 7,53 kW,Leistungsaufnahme max. ohne
Not-/Zusatzheizung: 7,1 kW,Leistungszahl bei A7/W35 (EN
14511): 5,09,Leistungszahl bei A2/W35 (EN 14511):
4,14,Leistungszahl bei A-7/W35 (EN 14511):
2,93,Leistungszahl bei A-7/W65 (EN 14511): 1,9,SCOP (EN
14825):4,63,Schallleistungspegel (EN 12102):
54dB(A),Schallleistungspegel reduzierter Nachtbetrieb:
57 dB(A),Schallleistungspegel max. reduzierter
Nachtbetrieb: 54 dB(A),Einsatzgrenze Wärmequelle min.:
-20 GradC,Einsatzgrenze Wärmequelle max.: 40
GradC,Einsatzgrenze heizungsseitig min.: 15
GradC,Einsatzgrenze heizungsseitig max.:65
GradC,Nennspannung Verdichter: 400 V,Nennspannung
Steuerung: 230 V,Nennspannung Not-/Zusatzheizung: 400
V,Anlaufstrom: 4 A,Betriebsstrom max.: 10,2
A,Energieeffizienzklasse: A++/A+++,Kältemittel: R410
A,Füllmenge Kältemittel: 4,7 kg,CO2-Äquivalent (CO2e):
9,81 t,Treibhauspotenzial des Kältemittels (GWP100):
2088,Höhe: 1045 mm,Breite: 1490 mm,Tiefe: 593
mm,Gewicht: 175 kg,Anschluss Heizungs-Vor-/Rücklauf: 28
mm,Volumenstrom Heizung (EN 14511) bei A7/W35, B0/W35
und 5 K: 1,4 m3/h,Volumenstrom wärmequellenseitig: 4000
m3/h,Volumenstrom Heizung nenn. beiA-7/W35 und 7 K:
1,57 m3/h,Interner Druckverlust Heizung nenn.: 100
hPa,Volumenstrom Heizung min.: 1 m3/h

liefern und montieren
Menge: 1,000 Stk

**1.1.20 STIEBEL ELTRON Standkonsole SK 1 mit Heizband, 2 Stück**
STIEBEL ELTRON Standkonsole SK 1 mit Heizband, 2 Stück
Bestellnummer 232964

Beschreibung
Die Edelstahlkonsole in T-Form für die Aufstellung im
Außenbereich wird einbetoniert.
Das Set umfasst zwei Konsolen inklusive
Schwingungsdämpfer und selbstlimitierendem Heizkabel,
um die Kondensatführung frostfrei zu halten.
Eine Montagehilfe für ein definiertes Abstandsmaß wird
mitgeliefert.

Wenn das StandkonsolenSK1 Set nicht genutzt  wird
Rohrbegleitheizung einplanen.

liefern und montieren
Menge: 1,000 Stk

**1.1.30 Fundament Betonplatte einschließlich Kondenswasserablauf**
Fundament Betonplatte einschließlich
Kondenswasserablauf

für vorgenannte STIEBEL ELTRON Wärmepumpe
und beschriebener Standkonsole SK 1 mit Heizband, 2
Stück,
herstellen wie vom Hersteller empfohlen und vorgegeben
sowie
den Örtlichen Bodengegebenheiten entsprechend
angepasst,
einschließlich Kondensatwasser-Ableitung-Rohr und
Grobkiesfüllung. Der Kondenswasserablauf erfolgt
mittels Versickerung, die erforderliche Fläche muss
für die Wärmepumpe entsprechend sein.

liefern und montieren
Menge: 1,000 PSCH

**1.1.40 STIEBEL ELTRON Hydraulisches Anschlussset AS-WP 2**
STIEBEL ELTRON Hydraulisches Anschlussset AS-WP 2
Bestellnummer 233623

Beschreibung:
Das Anschluss-Set für Versorgungsleitungen aus dem
Erdreich wird mit einer lackierten Abdeckhaube
geliefert, die vor Witterungseinflüssen schützt.

liefern und montieren
Menge: 1,000 Stk

**1.1.50 STIEBEL ELTRON Wärmepumpen-Manager WPM**
STIEBEL ELTRON Wärmepumpen-Manager WPM
Bestellnummer 234727

Der Hauptregler des neuen, erweiterbarenWPMsystem. Der
WPM unterstützt die Regelung eines direkten und zwei
gemischter Heizkreise. Zwei Wärmepumpen können in
Kaskade betrieben werden, weitere Wärmepumpen über die
WPMsystem Erweiterung angebunden werden. Der WPM bietet
einen 230V Störkontakt für den externen Abgriff von
Anlagenstörungen. Hocheffizienz- Umwälzpumpen können
direkt über Relaisausgänge bzw. PWM Ausgänge
angeschlossen werden. Die WPM Platine befindet sich in
einem tropfsicheren Wandgehäuse, welches Platzfür
weitere Komponenten wie Hutschienenrelais etc. bietet.
Die Bedienung des Gesamtsystems wird über das
eingebaute Bedienteil durchgeführt. Mit der
durchdachten Kabelführung und dem großen
Installationsraum für die Elektroinstallation wird der
Anschluss einfach und fehlersicher. Drei Fühler, die
wahlweise als Tauch- oder Anlegefühler genutzt werden
können, sowie ein Außenfühler sind im Lieferumfang
enthalten. Eine Internetschnittstelle sowie Smart Home
Schnittstellen sind optional erhältlich.Technische
Daten: Leistungsaufnahme: 8 VA,Schaltleistung der
Relais: 2 A,Schutzart (IP): IP21,Umgebungstemperatur:
0...55 GradC,Fühlerwiderstand: 1000
O,Kommunikationssystem: CAN,Max. Belastbarkeit der
Relaisausgänge: 2 (2) A,Bemessungs-Stoßspannung: 4000
V,Max. Gesamtbelastung aller Relaisausgänge: 10(10)
A,Anzahl automatischer Zyklen:
100000,Verschmutzungsgrad: 2,Wirkungsweise:
1.B,Geeignet für: Wandmontage,Höhe: 400 mm,Breite: 310
mm,Tiefe: 100 mm,Gewicht: 2,9 kg,Netzanschluss: 1/N/PE
AC 230 V 50Hz

liefern und montieren
Menge: 1,000 Stk

**1.1.60 STIEBEL ELTRON Internet Service Gateway ISG web, Zubehör Regelung**
*** Bedarfsposition mit GB
STIEBEL ELTRON Internet Service Gateway ISG web,
Zubehör Regelung
Bestellnummer 229336

Ethernetgateway im Wandgehäuse für die Verbindung der
WPM und LWZ Regler mit dem Internet. Automatische
Übermittlung von Gerätedaten an das STIEBEL ELTRON
Internet Service Portal. Datenübermittlung über DSL.
Reglerbedienung über einen Computer, Notebook oder
Tablet Browser. Anschließbar an den Wärmepumpen-Manager
für kompatible Wärmepumpentypen und LWZ Integralgeräte.
Technische Daten: Höhe: 95 mm,Breite: 158 mm,Tiefe: 37
mm,Stromaufnahme max.: 1,5 A,Einsatzbereich min./max.:
0...60 GradC,CAN: RJ 45,RS232: RJ 12,10/100 Ethernet:
RJ 45

liefern und montieren
Menge: 1,000 Stk

**1.1.70 STIEBEL ELTRON Fehlerstromschutzschalter RCCB-25**
STIEBEL ELTRON Fehlerstromschutzschalter RCCB-25
Bestellnummer 202778

Digitaler 4p allstromsensitiver FI-Schalter zum Einsatz
bei leistungsgeregelten Wärmepumpen. Technische Daten:
Ausführung: Bfq,Auslösung Typ G bei 50 Hz: 10
ms,Bemessungsfehlerströme: 300 mA,Sensivität:
Allstrom,Stellungswechselanzahl elektrisch: >= 4.000
Stellungswechsel,Stellungswechselanzahl mechanisch:
>=20.000 Stellungswechsel,Kappen-Einbaumaß: 45
mm,Sockelmaß: 80 mm,Einbaubreite: 70 mm,Montageart:
Hutschienenmontage,Schutzart (IP): IP40,Klemmenart:
Maul/ Liftklemmen,Klemmschutz: Berührungsschutz nach
DGUV VS3, EN 50274,Klemmquerschnitt: 1,5-35
mm2,Klemmschraubenart: M5 (mit geschlitzter Schraube
nach EN ISO 4757-Z2, Pozidriv PZ2),Anzugsdrehmoment d.
Klemmschrauben: 2 - 2,4 Nm,Umgebungstemperatur: 20 - 40
GradC,Lager- und Transporttemperatur: -35/60
GradC,Bemessungsschaltvermögen bei 30V DC: 2
A,Bemessungsschaltvermögenbei 240V AC: 0,25
A,Schaltleistung: 0,26A,DC-Spannung max.: 220
V,AC-Spannung max.: 240 V,Schaltstrom max.: 2A,Min.
Schaltvermögen (Referenzwert): 10microA,10 mV DC

liefern und montieren
Menge: 1,000 Stk

**1.1.80 STIEBEL ELTRON Pufferspeicher 400l SBP 400 E, Standspeicher**
STIEBEL ELTRON Pufferspeicher 400l SBP 400 E,
Standspeicher
Bestellnummer 220824

Pufferspeicher für Wärmepumpen-Heizungsanlagen,
einsetzbar auch bei Kühlbetrieb. Sie dienen der
hydraulischen Entkopplung der Volumenströme von
Wärmepumpe und Heizkreis / Kühlkreis, zur Verlängerung
der Laufzeiten der Wärmepumpe und zur Speicherung von
Heizenergie. Für den Einsatz im Einfamilienhaus.
Direktumschäumter Stahlbehälter, hydraulische
Anschlüsse nach vorn übereinander angeordnet und
seitliche Stutzen für die wahlweise Bestückung
mitElektro - Einschraubheizkörpern. Diffusionsdichte
Komplettumschäumung. Speicherverkleidung bestehend aus
Kunststoff-Außenhülle in Reinweiß und Speicherdeckel
und Sockelblende in Grau.Geringe Warmhalteverluste
durch hochwirksame diffusionsdichte Wärmedämmung.
Ausgelegt für den Anschluss von Wärmepumpen mit hohen
primärseitigen Wärmepumpen. Technische Daten:
Nenninhalt: 415 l,Max. zulässiger Druck: 0,30
MPa,Prüfdruck: 0,45 MPa,Max. Be- / Entladevolumenstrom:
3,10 m3/h,Max. zulässige Temperatur: 95
GradC,Bereitschaftsenergieverbrauch/ 24 h bei 65 GradC:
1,60 kWh,Energieeffizienzklasse: B,Höhe:
1710mm,Durchmesser: 750 mm,Kippmaß: 1800 mm,Gewicht
gefüllt: 481 kg,Gewicht leer: 81 kg

liefern und montieren
Menge: 1,000 Stk

**1.1.90 STIEBEL ELTRON Kompaktinstallation WPKl 5**
STIEBEL ELTRON Kompaktinstallation WPKl 5
Bestellnummer 205875

Die Kompakt-Installation enthält alle erforderlichen
Bauteile für den hydraulischen Anschluss der
Heizungs-Wärmepumpe an Pufferspeicher von 200 bis 700
Liter. Zum Lieferumfang gehören: Sicherheitsventil,
Thermo-Manometer, Absperrventile, Rückschlagventil und
die Anschlussmöglichkeit für ein
Membran-Membran-Ausdehnungsgefäß sowie der Bausatz für
die Warmwasserbereitung.Die Kompakt-Installation ist
nur für Heizungs-Wärmepumpen ohne integrierte
Heizungsumwälzpumpe geeignet.

liefern und montieren
Menge: 1,000 Stk

**1.1.100 STIEBEL ELTRON Umwälzpumpe UP 25/7.5 PCV**
STIEBEL ELTRON Umwälzpumpe UP 25/7.5 PCV
Bestellnummer 201620

Hocheffizienz-Pumpe mit Wärmedämmung, elektronisch
geregelt,Wartungsfrei, blockierstromfester
Synchronmotor nach ECM-Technologie und integrierter
elektronischer Leistungsregelung zur stufenlosen
Differenzregelung. Einsetzbar für alle Heizungs-und
Klimaanwendungen (0GradC bis + 95GradC).Technische
Daten: Netzanschluss: 1/N/PE AC 230 V 50Hz,Anschluss: G
1 1/2,Leistungsaufnahme: 10-60 W,Einbaulänge
(Stichmaß): 180 mm,Schutzart (IP):
IPX4,Energieeffizienzindex EEI: 0,20,Max. Durchfluss:
4,00 m3/h,Förderhöhe: 8,40 m,Regelung über
Differenzdruck: x,Regelung über PWM Signal: x,Regelung
über 0-10 V Signal mit IF Modul

liefern und montieren
Menge: 1,000 Stk

**1.1.110 Wilo Nassläufer-Premium-Smart-Pumpe Stratos MAXO 25/0,5-10 PN10,G11/2,268W**
Wilo Nassläufer-Premium-Smart-Pumpe
Stratos MAXO 25/0,5-10 PN10,G11/2,268W
Betriebsdaten
Fördermedium: Water
Min. Medientemperatur: -10 oC
Max. Medientemperatur: 110 oC
Min. Umgebungstemperatur: -10 oC
Max. Umgebungstemperatur: 40 oC
Maximaler Betriebsdruck: 10 bar
Mindestzulaufhöhe bei 50oC: 3 m
Mindestzulaufhöhe bei 95oC: 10 m
Mindestzulaufhöhe bei 110oC: 16 m
Motordaten
Energieeffizienzindex (EEI): 0.19
Störaussendung: EN 61800-3,2004+A1,2012
/
Wohnbereich (C1)
Störfestigkeit: EN 61800-3,2004+A1,2012
/
Industriebereich (C2)
Netzanschluss:
Leistungsaufnahme: 275 W
Drehzahl min.: 750 U/Min
Drehzahl max.: 3950 U/Min
Schutzart Motor:
Kabelverschraubung:
Werkstoffe
Pumpengehäuse: Grey cast iron
Laufrad: PPS-GF40
Welle: 1.4122, DLC-coated
Lager: Carbon, antimony-impregnated
Einbaumaße
Saugseitiger Rohranschluss: G 11/2
Druckseitiger Rohranschluss: G 11/2
Baulänge: 180 mm
Bestellinformationen
Fabrikat:
Produktbezeichnung: Stratos MAXO 25/0,5
10
PN 10
Gewicht netto ca.: 7.5 kg
Artikelnummer: 2186186

liefern und montieren
Menge: 1,000 Stk

**1.1.120 Wilo Mechanisches Zubehör, Rohrmontage Adapter G 11/2/G 2**
Wilo Mechanisches Zubehör, Rohrmontage
Adapter G 11/2/G 2
Technische Daten
Anschluss Eingang: G 11/2
Anschluss Ausgang: G 2
Werkstoff : Brass
Verpackung: 1 Set
Gewicht netto ca.: 0.11 kg
Fabrikat:
Art.-Nr.: 4105914

liefern und montieren
Menge: 0,500 Stk

**1.1.130 STIEBEL ELTRON Rohrbegleitheizung HZB-2**
*** Bedarfsposition mit GB
STIEBEL ELTRON Rohrbegleitheizung HZB-2
Bestellnummer 232979

Selbstregulierendes Heizkabel bestehend aus zwei
vernickelten Kupferlitzen 0,56mm2, als
Versorgungsleiter. Heizkabel bestehend aus einer
dazwischenliegenden, selbstregulierendemHeizmatrix,
einer ersten Isolierhülle, einem vollflächigen
Aluschutzmantel und verzinnter Kupferlitze als
Schutzleiter nach VDE 0254. Der Außenmantel besteht aus
UV- und feuchtigkeitsbeständigem TPE-O Technische
Daten: Länge Anschlusskabel: 2000 mm,Beheizte Länge:
2000 mm,Nennleistung pro Meter bei 10 GradC
Außenlufttemperatur: 10 W,Max. Umgebungstemperatur: 65
GradC,Verlegetemperatur min.: -45 GradC,Biegeradius
min: 2,5 cm,Material Außenmantel: TPE-O,Breite: 5,5
mm,Höhe: 8,0 mm,Gewicht: 0,240 kg

Wenn das StandkonsolenSK1 Set nicht genutzt  wird
Rohrbegleitheizung einplanen.

liefern und montieren
Menge: 1,000 Stk

#### Abschnitt 1.2 Erdleitung

**1.2.10 Uponor Ecoflex Mauerdurchführung DWD 175**
Uponor Ecoflex Mauerdurchführung DWD
175
zur Gebäudeeinführung des Mantelrohres
bei drückendem Wasser. Zum direkten Einsatz in einer WU-Beton Kernlochbohrung
oder in ein einbetoniertes Uponor
Ecoflex Faserzementrohr DWD.
Hersteller: Uponor
System: Ecoflex
Artikelnummer: 1007361

liefern und montieren
Menge: 1,000 Stk

**1.2.20 Uponor Ecoflex Ergänzungssatz NDW 175**
Ecoflex Ergänzungssatz 175
Zubehör zum Abbau möglicher radialer
Spannungen des Mantelrohres bei schräger, nicht rechtwinkliger Einführung in
die Wand. Zum direkten Einsatz in einer
WU-Beton Kernlochbohrung oder in ein
einbetoniertes Uponor Ecoflex Faserzeentrohr DWD. Einsatz in Verbindung mit
Uponor Ecoflex Mauerdurchführung DWD.

Optional: Einfach dichtend. Abdichtend
gegen nichtdrückendes Wasser.

Hersteller: Uponor
System: Ecoflex
Artikelnummer: 1007366

liefern und montieren
Menge: 1,000 Stk

**1.2.30 Uponor Ecoflex Faserzementrohr DWD 175**
Uponor Ecoflex Faserzementrohr DWD
175
zum Einbetonieren in eine WU-Betonwand
oder in eine WU-Betonplatte für den Einsatz der Uponor Ecoflex Mauerdurchführung DWD, als Alternative zu einer
WU-Beton-Kernlochbohrung.
DWD = druckwasserdicht
Hersteller: Uponor
System: Ecoflex
Artikelnummer: 1007371

liefern und montieren
Menge: 1,000 Stk

**1.2.40 Uponor Ecoflex Epoxidharz Set für DWD 1,1 kg/3,5m2**
Uponor Ecoflex Epoxidharz Set für DWD
1,1 kg/3,5m2
zur Beschichtung der Wandung von
WU-Beton-Kernlochbohrungen, für Uponor
Ecoflex Mauerdurchführung DWD.
Hersteller: Uponor
System: Ecoflex
Artikelnummer: 1007373

liefern und montieren
Menge: 1,000 Stk

**1.2.50 Uponor Ecoflex Gummi-Endkappe, Quattro 18-22+25-28+32/175**
Uponor Ecoflex Gummi-Endkappe,
Quattro 18-22+25-28+32/175
zum Schutz der Dämmung an den Rohrenden
und zur Bauteilabschottung. Bestehend
aus EPDM Gummi-Endkappe, Klemmring aus
Edelstahl und Quell-Dichtungsring.
- wasserdicht bis 0,3 bar bei 30 C.
Zertifizierungen:
- KOMO Systemzertifizierung nach
  BRL 5609 überwacht durch Zertifizierungsstelle Kiwa N.V.
- Deklaration nach DIN EN 15632 durch
  Zertifizierungsstelle Kiwa N.V.
Hersteller: Uponor
System: Ecoflex
Artikelnummer: 1018306

liefern und montieren
Menge: 2,000 Stk

**1.2.60 Uponor Ecoflex Thermo Twin HP 2x40x3,7-2x32x3,5/175**
Uponor Ecoflex Thermo
Twin HP 2x40x3,7-2x32x3,5/175
flexibles, vorgedämmtes, selbstkompensierendes Kunststoff-Rohrleitungssystem
produziert gemäß DIN EN 15632 für die
Erdverlegung zum Transport von Heiz-
oder Kühlwasser.
Zweifarbiges Zentrierprofil "Dogbone"
zur eindeutigen Zuordnung von Vor- und
Rücklaufleitung. Wärmedurchlasskoeffizient nach VDI-2055 fremdüberwacht.
Mediumrohr:
- Vernetztes Polyethylen (PE-Xa) gemäß
  EN ISO 15875 und DIN 16892/16893.
- Naturfarben, SDR 11 (PN6).
- Sauerstoff-diffusionsdicht gemäß
  DIN EN 15632 und DIN4726.
- Korrosions- und verrottungsfrei.
- Max. Temperatur- und Druckbelastung:
  +95 C/ 6 bar. Betriebstemperatur 80 C
  gemäß DIN EN 15632.
Leerrohre:
- 2 Leerrohre für Kabel
Dämmmaterial:
- Mehrlagiger, alterungsbeständiger, geschlossenzelliger, vernetzter Polyethylen Dämmstoff, dauerelastisch,
- Wasseraufnahme gem. DIN EN 15632 und
  EN 489 kleiner 1 % vol.
Mantelrohr:
- Korrugiertes Polyethylen (PE-HD).
- Mit statischer Nachweisführung bei
  Erd- und Verkehrslasten
  (SLW 60 = 60 t) nach ATV-DVWK-A127.
Hersteller: Uponor
System: Ecoflex Thermo
Artikelnummer: 1093895

liefern und montieren
Menge: 15,000 m

**1.2.70 Uponor Wipex Übergangsnippel PN6 40x3,7-G1 1/4**
Uponor Wipex Übergangsnippel
PN6 40x3,7-G1 1/4
für den Übergang von PE-Xa- und PE 100
Rohr auf zylindrisches G-Außengewinde,
O-Ring dichtend.
Fitting und Klemmhülse aus korrosionsbeständigem Messing, entzinkungsbeständig nach DIN EN ISO 6509. Inbussschraube
aus Edelstahl (Uponor Grafitpaste verwenden), Mutter und Unterlegscheibe aus
Messing.
Mit Kunststoffplättchen vorgeweitete
Klemmhülse (Dimension 63, 75, 90, 110).
Max. +95 C/6 bar oder +20 C/16 bar.
Für die Rohrsysteme Thermo, Thermo PRO,
Quattro, Supra (Temperatur-/Druckbelas-
tung: +20 C/16 bar).
Zertifizierungen:
- KOMO Systemzertifizierung nach
  BRL 5609 überwacht durch Zertifizierungsstelle Kiwa N.V.
- Deklaration nach DIN EN 15632 durch
  Zertifizierungsstelle Kiwa N.V.
- DVGW VP600
Hersteller: Uponor
System: Wipex
Artikelnummer: 1018330

liefern und montieren
Menge: 4,000 Stk

**1.2.80 Erdkabel NYY-J 5x6 mm²**
Erdkabel NYY-J 5x6 mm²

im Erdreich verlegen

liefern und montieren
Menge: 15,000 m

**1.2.90 Ringraumdichtung mit Segmenttechnik zur Abdichtung von Rohren oder Kabeln**
Ringraumdichtung mit Segmenttechnik zur Abdichtung von
Rohren oder Kabeln
Ausführung gegen drückendes Wasser
Dichtungseinsatz bestehend aus 2 x 30 mm starken
Gummiplatten in EPDM 45 Shore, zwischen mind. 4 mm
starken Edelstahlblech V2a mit Edelstahlschrauben
ähnlich der DIN 603 mit M6,
M8 oder M10 verschraubt und Sechskantmuttern in V4a.

Dichteinsatz für Kernbohrloch 59 - 62mm
Kabeldurchmesser 4 - 32 mm

liefern und montieren
Menge: 1,000 Stk

**1.2.100 Mantelleitung NYM-J 5x6 mm²**
Mantelleitung NYM-J 5x6 mm²

in das Leerrohr des Uponor Ecoflex Thermo einziehen

liefern und montieren
Menge: 20,000 m

**1.2.110 Steuerleitung Flex-JZ 3x0,75 mm²**
Steuerleitung Flex-JZ 3x0,75 mm²

in das Leerrohr des Uponor Ecoflex Thermo einziehen

liefern und montieren
Menge: 15,000 m

#### Abschnitt 1.3 Erdarbeiten

**1.3.10 Oberboden abtragen**
Oberboden abtragen lagern, einbauen Oberboden, einschl.
Grasnarbe nach DIN 18300 bis 25 cm dick abtragen, im
Baustellenbereich lagern und zum späteren Zeitpunkt
streifenweise auf gelockerte Auftragsflächen
wieder einbauen.
Menge: 30,000 qm

**1.3.20 Raseneinsaat**
Raseneinsaat Feinplanum für Vegetationsflächen
herstellen.
Unebenheiten unter Berücksichtigung von
Setzungen
beseitigen. Flächen sauber abharken.
Genauigkeit : +/- 2,5 cm
Saatgut : Landschaftsrasen, RSM 7.1 / 25 g/m²
Menge: 10,000 qm

**1.3.30 Rohrgrabenaushub**
Rohrgrabenaushub bis 1,25 m tief, 70 cm breit,
Bodenklasse 1-8 Bodenaushub zur Herstellung von Gräben
für
Versorgungsleitungen. Aushub seitlich lagern.
Lagenweise mit gelagertem Material verfüllen,
standfest verdichten. In den Einheitspreisen sind alle
Nebenarbeiten wie zusätzliche Vertiefungen,
Planieren der Grabensohle, sowie Abfuhr der
überschüssigen Bodenmassen einschl.
der Entsorgungskosten einzurechnen.
Menge: 6,000 m

**1.3.40 Abdecksand**
Abdecksand liefern, einbauen, zur Ummantelung von
Versorgungsleitungen liefern, einbauen und
verdichten. Die Abrechnung erfolgt im verdichteten
Zustand.

liefern, einbauen und verdichten.
Menge: 1,000 t

**1.3.50 Füllmaterial**
Füllmaterial gemäß DIN 18915 liefern und gemäß DIN
18300 streifenweise die Gräben verfüllen.
liefern, einbauen und verdichten.
Menge: 2,500 cbm

**1.3.60 Pflasterbelag**
Pflasterbelag einschl. Pflasterbett aufnehmen, lagern
und
säubern. Pflasterbett herstellen und Gehwegplatten
liefern auf Unterbau in Split sach und fachgerecht
verlegen.säubern.liefern und verlegen
Pflasterbett aufnehmen, lagern und säubern.
Menge: 2,500 qm

**1.3.70 Absicherung der Baugrube**
Absicherung der Baugrube
Baugrube/Erdloch fachgerecht Absperren und vorhalten.
Menge: 1,000 PSCH

**1.3.80 Wärmepumpen Fundament erstellen**
Wärmepumpen Fundament erstellen

Der AN erstellt ein ausreichend tragfähiges Fundament
für die Wärmepumpe.

Der Unterbau besteht aus einer mindestens 30 cm dicken
Kiesschicht erhöht die Standsicherheit sowie den
Frostschutz. Dies gilt vor allem für
Monoblock-Wärmepumpen. Für den Natürlichen
Kondeswasserablauf besteht die Kiesschicht im Bereich
des Kondenswasser-Ablaufrohr aus einer Gesamtdicke von
90 cm. Der Kondenswasser- Ablauf bestehend aus ein 1
Meter langen Kunststoffrohr DN 50, was am stumpfen Ende
im Bereich von 50 cm eingeschlitzt wird.
Menge: 1,000 Stck

#### Abschnitt 1.4 Armaturen und Zubehör

**1.4.10 Reflex Membran-Druckausdehnungsgefäß Reflex N 140, grau, 6 bar**
Reflex Membran-Druckausdehnungsgefäß
Reflex N 140, grau, 6 bar

liefern und montieren
Menge: 1,000 Stk

**1.4.20 Reflex Kappenventil SU R 1' x 1'**
Reflex Kappenventil SU R 1' x 1'

Typ: SU R 1' x 1'
Betriebstemperatur: 120
Max. zul. Betriebsüberdruck: 10 bar
Betriebsüberdruck: 10 bar
Anschluss WBI: R 1'
Gewicht: 0.57 KGM

liefern und montieren
Menge: 1,000 Stk

**1.4.30 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-04.000

liefern und montieren
Menge: 3,000 Stk

**1.4.40 HEIMEIER Wärmedämmschale für Globo H mit Entleerung, DN 25**
HEIMEIER Wärmedämmschale für Globo H
mit Entleerung, DN 25

Fabrikat: IMI Heimeier

Art.-Nr. 0615-04.553

liefern und montieren
Menge: 3,000 Stk

**1.4.50 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 1,000 Stk

**1.4.60 HEIMEIER Wärmedämmschale für Globo H mit Entleerung, DN 32**
HEIMEIER Wärmedämmschale für Globo H
mit Entleerung, DN 32

Fabrikat: IMI Heimeier

Art.-Nr. 0615-05.553

liefern und montieren
Menge: 1,000 Stk

**1.4.70 HEIMEIER Heizungskugelhahn Globo H Innengewinde, Entleerung, DN 40, Rotguss**
HEIMEIER Heizungskugelhahn Globo H Innengewinde,
Entleerung, DN 40, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 40
mit Entleerung

Art.-Nr. 0615-06.000

liefern und montieren
Menge: 2,000 Stk

**1.4.80 HEIMEIER Wärmedämmschale für Globo H mit Entleerung, DN 40**
HEIMEIER Wärmedämmschale für Globo H
mit Entleerung, DN 40

Fabrikat: IMI Heimeier

Art.-Nr. 0615-06.553

liefern und montieren
Menge: 2,000 Stk

**1.4.90 HEIMEIER Thermometer für Globo H, P, P-S zum Nachrüsten bei DN 10 bis DN 32, rot**
HEIMEIER Thermometer für Globo H, P, P-S zum Nachrüsten
bei DN 10 bis DN 32, rot

Fabrikat: IMI Heimeier

Art.-Nr. 0600-00.380

lifern und montieren
Menge: 1,000 Stk

**1.4.100 HEIMEIER Thermometer für Globo H, P, P-S zum Nachrüsten bei DN 10 bis DN 32, blau**
HEIMEIER Thermometer für Globo H, P, P-S zum Nachrüsten
bei DN 10 bis DN 32, blau

Fabrikat: IMI Heimeier

Art.-Nr. 0600-01.380

liefern und montieren
Menge: 1,000 Stk

**1.4.110 HEIMEIER Thermometer für Globo H zum Nachrüsten bei DN 40, 50, rot**
HEIMEIER Thermometer für Globo H zum Nachrüsten bei DN
40, 50, rot

Fabrikat: IMI Heimeier

Art.-Nr. 0600-06.380

liefern und montieren
Menge: 1,000 Stk

**1.4.120 HEIMEIER Thermometer für Globo H zum Nachrüsten bei DN 40, 50, blau**
HEIMEIER Thermometer für Globo H zum Nachrüsten bei DN
40, 50, blau

Fabrikat: IMI Heimeier

Art.-Nr. 0600-07.380

liefern und montieren
Menge: 1,000 Stk

**1.4.130 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 7,000 Stk

**1.4.140 Manometer 100 mm / 6 bar**
Manometer 100 mm / 6 bar
als Rohrfedermanometer,
Gehäuse aus Kunststoff
- Meßgenauigkeit: Klasse 1,6
- Gehäusedurchmesser: 100 mm
- Anschluss unten: R 1/2" radial
- Anzeigebereich: 0 bis 6 bar

liefern und montieren
Menge: 1,000 Stk

**1.4.150 Zeigerthermometer 80 mm D./100/120°**
Zeigerthermometer 80 mm D./100/120°
Bimetall-Meßsystem, Einbau in Rohrleitung
- Gehäuse aus Chrom-Nickelstahl
- Schaft waagerecht hinten
- Sichtscheibe Instrumentenflachglas
- Zeigerverstellvorrichtung
- Klasse nach DIN 16203: 1
mit
- Einschraubhülse aus
Cu-Legierung: G 1/2 A
mit seitlicher Feststellschraube
- Nenngröße: 80 mm Durchmesser
- Tauchschaftlänge: 100 mm
- Anzeigebereich: 0 bis 120 °C

liefern und montieren
Menge: 2,000 Stk

**1.4.160 JUDO JHF-F PLUS, Füllleistung 800 l/h, Rohranschluss ≤" IG**
JUDO JHF-F PLUS
Füllarmatur mit BA-Rohrtrenner und Druckminderer
mit DVGW CERT Prüfzeichen, ZVSHK zertifizierter
Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss: ≤"
Innengewinde
Füllleistung max.: 800 l/h
Betriebsdruck max.: 10 bar
Wassertemperatur (eingangsseitig) max.: 30 °C
Wassertemperatur (ausgangsseitig) max.: 65 °C
Heizwassertemperatur max.: 90 °C

Abmessungen
Einbaulänge: 202 mm

Modell JHF-F PLUS
Artikelnr.:  8060080

liefern und montieren
Menge: 1,000 Stk

**1.4.170 JUDO JHFB-S, Rohranschluss ≤" AG**
JUDO JHFB-S
Enthärtungseinheit
mit ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss: ≤"
Außengewinde
Füllleistung max.: 300 l/h
Betriebsdruck max.: 6 bar
Wassertemperatur max.: 30 °C
Umgebungstemperatur max.: 30 °C

Abmessungen
Einbaulänge: 351 mm
Höhe (ohne Patrone): 191 mm
Tiefe bis Rohrmitte: 75 mm

Modell JHFB-S
Artikelnr.: 8068535

liefern und montieren
Menge: 1,000 Stk

**1.4.180 JUDO Vollentsalzungspatrone PURE 750**
JUDO Vollentsalzungspatrone PURE 7500

als Vollentsalzungspatrone für die JUDO i-fill sowie
als Ersatz für erschöpfte JUDO HEIFI-REPURE
Entsalzungseinheit
Auch verwendbar für ältere Ausführungen, wenn bereits
eine Nachrüstpatrone (8068017) im Einsatz ist.

Ausführung: Austauscherbehälter aus
glasfaserverstärktem Kunststoff, gefüllt mit
hochwertigem Mischbett-Ionenaustauscherharz.

Technische Daten:

Kapazität 7500 Liter x °dH

Max. Füllleistung 300 l/h

Kapazität bei 20°dH* ca. 375 Liter

Betriebsdruck max. 6 bar

Betriebstemperatur max. 30 °C

Modell PURE 7500

Bestellnummer 8068019

* Als Berechnungsgrundlage dient die Gesamthärte des
unbehandelten Rohwassers. Angabe der Kapazität bis 100
µS/cm.

liefern und montieren
Menge: 1,000 Stk

**1.4.190 Elektroinstallation**
Elektroinstallation
Anschlussarbeiten :
Die Arbeiten müssen fachgerecht erfolgen,
wobei die Koordination mit den Gewerkefirmen bzw . mit
den
Subunternehmern von dem Bieter entsprechend vorgenommen
werden muss . Die Leistung umfasst das Abschneiden, A
bsetzen, Einführen und Auflegen einschließlich aller
erforderlichen
Verschraubungen, Klemm - , Klein - und
Befestigungsmaterialien
wie z. B . Löt - oder Klemmkabelschuhen, Unterleg -
und
Zahnscheiben und wasserdichten Verschraubungen . Die
Adernanzahl, der Querschnitt und die Stückzahl gemäß
Leistungsverzeichnis .

Verkabelungsarbeiten :
Die Verkabelungsarbeiten müssen rechtzeitig mit dem
planenden Ingenieurbüro, dem Projektsteuerer (A
rchitekten ) und den am Bau beschäftigten Gewerkefirmen
abgestimmt werden . Bei der Leitungs - und Kabelauswahl
,sowie deren Verlegung ist darauf zu achten, dass
kapazitive und induktive Beeinflussungen der Anlagen
ausgeschlossen
sind. Die notwendigen Endverlegung bei allen
Feldgeräten ist fachgerecht auszuführen und ist in die
Einheitspreise einzukalkulieren . Leitungen, Kabel und
Verschlauchungen sind
gegen Beschädigung wirksam zu schützen . Eine
ausreichende Zugentlastung
ist vorzusehen .

Anbindung
Anbindung aller zuvor in diesem Bereich genannten
Pumpen, Stellglieder, Regelung, sontigen elektrischen
Geräte, Fühler etc. und Inbetriebnahme der gesamten
Anlage und Einweisung des Bedienpersonals .
Vorstehende Leistung komplett erbringen .

Elektro-Montage Wärmepumpen-Anlage
Elektro-Montage der vorstehenden Wärmepumpen-Anlage in
der Heizzentrale mit Lieferung und Einbau eines
Heizungs-Notschalters mit Hinweisschild und der
elektrischen Leitungen einschl. Befestigungsmaterial
(Verlegung der Einzelleitungen in Schutzrohr,
Sammelleitungen in Kabelkanal), mit Kennzeichnung der
Feldgeräte mit Kabelmarkern zur Identifizierung gemäß
Gesamt-Schaltplan, mit Anklemmen der gemäß Schaltplan
bezeichneten Kabel an die Netzklemmen der Wärmepumpe,
mit Funktionskontrolle.
Die Kabel sind zu beschriften, einzuführen,
zugentlastet zu befestigen und auf die erforderliche
Länge
abzuisolieren.

liefern und montieren
Menge: 1,000 Stk

#### Abschnitt 1.5 Dämmung und Brandschutz

*Hinweis*
Allgemeine Anforderungen Dämmung von Rohrleitungen

Fabrikat: ROCKWOOL
Produkt: Rockwool 800

Die Dämmung der technischen Anlagen ist unter Beachtung
der
anerkannten Regeln der Technik, insbesondere
- DIN 18421 Dämmarbeiten an technischen Anlagen
- DIN 4140 Dämmarbeiten an Betriebs - und
haustechnischen Anlagen
- DIN 4102 Brandverhalten von Baustoffen und Bauteilen
Die gedämmten Rohrleitungen sind mit
Klebebezeichnungsbänder mit Richtungspfeilen aus
selbstklebender Kunststofffolie, Farbe nach DIN 2404
und
Beschriftung gem . Medium, dauerhaft zu versehen .
Wärmedämmungsarten Rohrleitung
A bgehängte Decken, Versorgungsschächte :
Mineralfaserwärmedämmung alukaschiert
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m³
A S - Qualität : nach AGI Q 135
Typ : Dämmschale mit Alukaschierung( A 2 )
- DIN 4109 Schallschutz im Hochbau
- VDI 2055 Wärme und Kälteschutz Betriebs - und
Haustechnischer Anlagen
- LAR Leitungsanlagenrichtlinien
- Energieeinsparverordnung
sowie den aktuellen Verarbeitungsvorschriften der
Hersteller
und Fachverbände auszuführen .
A lle Rohrleitungen sind grundsätzlich einzeln, auch
an
Kreuzungsstellen, zu dämmen . Im Bereich von Wand -
und
Deckendurchgängen sind die Rohrleitungen durchgehend zu
dämmen . Die brandschutztechnischen Bestimmungen und
A uflagen sind zu beachten . Es sind nur geprüfte und
zugelassene Abschottungen zu verwenden . Neben den
Durchführungsdämmungen sind auch die Mindestdämmlängen
der weiterführenden Dämmungen einzuhalten und in der
Kalkulation zu berücksichtigen . Die ordnungsgemäße
Ausführung ist vom Unternehmer nach Abschluss der
Arbeiten
durch eine Übereinstimmungserklärung zu bescheinigen .
Die
Brandschutzdurchführungen sind am Einbauort auffindbar
,
zugänglich, dauerhaft und ablesbar zu kennzeichnen .
Bei der Verlegung der aluminiumkaschierten Dämmschalen
sowie Mineralfasermatten mit gitternetzverstärkter
A luminiumfolie sind die Überlappungen zu verkleben .
Die
Rundstöße sind ebensfalls mit selbstklebenden
Aluminiumfolienbändern diffusionsdicht abzukleben .
Dämmschalen sind mit verzinktem Bindedraht gemäß DIN
4140
mit 8 Wickelungen pro lfd. M . , zu befestigen .
A bsperrorgane, Ventile und Regelarmaturen sind mit
formgeschäumten PUR - Halbschalen mit Ummantelung, die
mit
Spannbändern fixiert werden, zu dämmen .
Die gedämmten Rohrleitungen sind
mitKlebebezeichnungsbänder mit Richtungspfeilen aus
selbstklebender Kunststofffolie, Farbe nach DIN 2404
und
Beschriftung gem . Medium, dauerhaft zu versehen .
Wärmedämmungsarten Rohrleitung
A bgehängte Decken, Versorgungsschächte :
Mineralfaserwärmedämmung alukaschiert
In der Vorwandinstallation, Leichtbauwände, unter
Putz und im
Bodenaufbau :
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m³
A S - Qualität : nach AGI Q 135
Typ : Dämmschale mit Alukaschierung( A 2 )

Sichtbare Leitungen im Keller ausführen  mit
Oberflächenschutz Hart-PVCaus bzw. Hart-PVC
(Kalle-Isogenopak) mit Manschetten an den Isolierenden.
Bögen, Abzweige und sonstige Formstücke sind mit
Formteilen sauber als Sichtmontage auszuführen.

Höhe der Rohre über Standfläche bis 3,0 m.

Komplett liefern und betriebsfertig montieren .
Material und Lohn

**1.5.10 Rockwool 800 Dämmschale DN 12 - 15 x 20 mm**
Rockwool 800
Dämmschale DN 12 - 15 x 20 mm
wie vor beschrieben, jedoch
Nennweite : DN 12
Da - Rohrleitung : 15 mm
Dämmdicke : 20 mm

liefern und montieren
Menge: 5,000 m

**1.5.20 Mehrpreis für Hauptposition mit Oberflächenschutz Hart-PVC**
für vorgenannte Position
Mehrpreis für Hauptposition mit Oberflächenschutz
Hart-PVC
aus bzw. Hart-PVC (Kalle-Isogenopak)
mit Manschetten an den Isolierenden. Bögen, Abzweige
und sonstige Formstücke sind mit Formteilen sauber als
Sichtmontage auszuführen.

liefern und montieren
Menge: 5,000 m

**1.5.30 Rockwool 800 Dämmschale DN 15 - 18 x 20 mm**
Rockwool 800
Dämmschale DN 15 - 18 x 20 mm
wie vor beschrieben, jedoch
Nennweite : DN 15
Da - Rohrleitung : 18 mm
Dämmdicke : 20 mm

liefern und montieren
Menge: 5,000 m

**1.5.40 Mehrpreis für Hauptposition mit Oberflächenschutz Hart-PVC**
für vorgenannte Position
Mehrpreis für Hauptposition mit Oberflächenschutz
Hart-PVC
aus bzw. Hart-PVC (Kalle-Isogenopak)
mit Manschetten an den Isolierenden. Bögen, Abzweige
und sonstige Formstücke sind mit Formteilen sauber als
Sichtmontage auszuführen.

liefern und montieren
Menge: 5,000 m

**1.5.50 Rockwool 800 Dämmschale DN 20 - 22 x 20 mm**
Rockwool 800
Dämmschale DN 20 - 22 x 20 mm
wie vor beschrieben, j edoch
Nennweite : DN 20
Da - Rohrleitung : 22 mm
Dämmdicke : 20 mm

liefern und montieren
Menge: 1,000 m

**1.5.60 Mehrpreis für Hauptposition mit Oberflächenschutz Hart-PVC**
für vorgenannte Position
Mehrpreis für Hauptposition mit Oberflächenschutz
Hart-PVC
aus bzw. Hart-PVC (Kalle-Isogenopak)
mit Manschetten an den Isolierenden. Bögen, Abzweige
und sonstige Formstücke sind mit Formteilen sauber als
Sichtmontage auszuführen.

liefern und montieren
Menge: 1,000 m

**1.5.70 Rockwool 800 Dämmschale DN 20 - 22 x 30 mm**
Rockwool 800 Dämmschale DN 20 - 22 x 30 mm
Rockwool 800
Dämmschale DN 20 - 22 x 3 0 mm
wie vor beschrieben, j edoch
Nennweite : DN 20
Da - Rohrleitung : 22 mm
Dämmdicke : 30 mm

liefern und montieren
Menge: 5,000 m

**1.5.80 Mehrpreis für Hauptposition mit Oberflächenschutz Hart-PVC**
für vorgenannte Position
Mehrpreis für Hauptposition mit Oberflächenschutz
Hart-PVC
aus bzw. Hart-PVC (Kalle-Isogenopak)
mit Manschetten an den Isolierenden. Bögen, Abzweige
und sonstige Formstücke sind mit Formteilen sauber als
Sichtmontage auszuführen.

liefern und montieren
Menge: 5,000 m

**1.5.90 Rockwool 800 Dämmschale DN 25 - 28 x 20 mm**
Rockwool 800
Dämmschale DN 25 - 28 x 3 0 mm
wie vor beschrieben, jedoch
Nennweite : DN 25
Da - Rohrleitung : 28 mm
Dämmdicke : 30 mm

liefern und montieren
Menge: 1,000 m

**1.5.100 Mehrpreis für Hauptposition mit Oberflächenschutz Hart-PVC**
für vorgenannte Position
Mehrpreis für Hauptposition mit Oberflächenschutz
Hart-PVC
aus bzw. Hart-PVC (Kalle-Isogenopak)
mit Manschetten an den Isolierenden. Bögen, Abzweige
und sonstige Formstücke sind mit Formteilen sauber als
Sichtmontage auszuführen.

liefern und montieren
Menge: 1,000 m

**1.5.110 Rockwool 800 Dämmschale DN 25 - 28 x 30 mm**
Rockwool 800 Dämmschale DN 25 - 28 x 30 mm
Dämmschale DN 25 - 28 x 3 0 mm
wie vor beschrieben, jedoch
Nennweite : DN 25
Da - Rohrleitung : 28 mm
Dämmdicke : 30 mm

liefern und montieren
Menge: 20,000 m

**1.5.120 Mehrpreis für Hauptposition mit Oberflächenschutz Hart-PVC**
für vorgenannte Position
Mehrpreis für Hauptposition mit Oberflächenschutz
Hart-PVC
aus bzw. Hart-PVC (Kalle-Isogenopak)
mit Manschetten an den Isolierenden. Bögen, Abzweige
und sonstige Formstücke sind mit Formteilen sauber als
Sichtmontage auszuführen.

liefern und montieren
Menge: 20,000 m

**1.5.130 Rockwool 800 Dämmschale DN 32 - 35 x 40 mm**
Rockwool 800
Dämmschale DN 32 - 35 x 40 mm
wie vor beschrieben, jedoch
Nennweite : DN 32
Da - Rohrleitung : 35 mm
Dämmdicke : 40 mm

liefern und montieren
Menge: 20,000 m

**1.5.140 Mehrpreis für Hauptposition mit Oberflächenschutz Hart-PVC**
für vorgenannte Position
Mehrpreis für Hauptposition mit Oberflächenschutz
Hart-PVC
aus bzw. Hart-PVC (Kalle-Isogenopak)
mit Manschetten an den Isolierenden. Bögen, Abzweige
und sonstige Formstücke sind mit Formteilen sauber als
Sichtmontage auszuführen.

liefern und montieren
Menge: 20,000 m

**1.5.150 Rockwool 800 Dämmschale DN 40 - 42 x 40 mm**
Rockwool 800
Dämmschale DN 40 - 42 x 40 mm
wie vor beschrieben, jedoch
Nennweite : DN 40
Da - Rohrleitung : 42 mm
Dämmdicke : 40 mm

liefern und montieren
Menge: 35,000 m

**1.5.160 Mehrpreis für Hauptposition mit Oberflächenschutz Hart-PVC**
für vorgenannte Position
Mehrpreis für Hauptposition mit Oberflächenschutz
Hart-PVC
aus bzw. Hart-PVC (Kalle-Isogenopak)
mit Manschetten an den Isolierenden. Bögen, Abzweige
und sonstige Formstücke sind mit Formteilen sauber als
Sichtmontage auszuführen.

liefern und montieren
Menge: 35,000 m

**1.5.170 Vermörteln von Brandschutzdurchführungen**
Vermörteln von Brandschutzdurchführungen

Rohrleitungstrassen durch deren Verlauf
unterschiedliche
Nutzungsbereiche miteinander verbunden werden, müssen
an
den Durchdringungsstellen ( Wand - und
Deckendurchbrüche )
brandschutztechnische Schottungen erhalten, durch die
eine
Brandfortleitung und Rauchübertragung in andere
Nutzungsbereiche sicher verhindert wird.
Diese Brandschottungen sind nach DIN 4102 in der
Feuerwiderstandsklasse R 90 auszuführen.
Vermörtelung von umlaufenden Ringspalt an
brandschutztechnischen Schottungen im
Wand - und Deckenbereich .
Material : Mauermörtel MG III ( DIN 1053 - 1)
Die ordnungsgemäße Ausführung ist vom AN
nach Abschluss der Arbeiten durch eine
Übereinstimmungserklärung zu bescheinigen .
Für das Aufmaß sind die geschlossenenen
Durchbrüche in einem Grundrissplan nummeriert mit
Durchmesser und Wand- bzw . Deckenstärke anzugeben .
In den Kosten sind systembedingte Komponeten, Hilfs -,
K lein -,
Befestigungs - und Kennzeichnungsschilder sowie
Schalungsmaterialen für eine einwandfreie Herstellung
der
Schottungen mit einzukalkulieren .

Komplett liefern und fachgerecht einbauen .
Material und Lohn
Menge: 80,000 Stk

**1.5.180 Brandschutzdurchführung Steigeltg ./ HK -Anschlüsse**
Brandschutzdurchführung Steigeltg ./ HK -Anschlüsse
als Durchführung der Rohrleitungen bei
Steigeleitungen und Heizkörperanschlussleitungen durch
die
Geschossdecken, für Rohrleitungen mit einem
Durchmesser bis DN 25 zum Verschluss aller
Kernbohrungen . Rohrabschottung als Rohrummantelung,
Rohrabschottung für nicht brennbare Rohrleitungen
Dämmung wird durch die Wand / Decke geführt .
Zur Durchführung von Dämmung aus Synthese
- Kautschuk,
Polyurethan, Mineralfaser und Schaumglas .
bestehend aus :
- Rohrummantelung ( Montage gemäß
Prüfzeugnis P - 3155 /
0966 - MPA BS )
- Kit ( als Deckenverschluss für den Restspalt )

liefern und montieren .
Material und Lohn
Menge: 50,000 Stk

**1.5.190 Armacell Tubolit FS Schlauch 12-15mm LDPE**
Armacell Tubolit FS Schlauch endlos, max.
Rohraußendurchmesser 12-15 mm,
Dämmschichtdicke 4 mm, Länge 10 m

Allgemeine Produktbeschreibung Armacell Tubolit FS
endlos
Das umfangreiche Tubolit Dämmstoffsortiment bietet die
passenden Produkte für Wärme- und Schalldämmung sowie
den mechanischen Schutz von Heizungs-, Warmwasser-,
sanitären Kaltwasserleitungen und Abwasserrohren in
privaten und öffentlichen Gebäuden. Die Tubolit
Produkte helfen nachweislich die Energieverluste zu
minimieren, schützen die Rohrleitungen vor aggressiven
Baustoffen, minimieren die Fließgeräusche und
verhindert Tauwasserbildung.

Produktmerkmale
Endlosschlauch mit innenliegender Vliesschicht und
weißer LDPE-Folie (Low Density Polyethylen)
Mit einer Dampfsperre ausgestattet
Die Dicke des Vliesbandes beträgt 3 mm +/- 0,5 mm
Endlosschlauchlänge = 10 m +/- 0,15 m

Armacell-Art.Nr.: TL-12/15-FS
EAN: 7612207142013

liefern und montieren
Menge: 30,000 m

#### Abschnitt 1.6 Kernbohrungen

*Hinweis*
Grundleistung pro Kernbohrung
Die Leistung beinhaltet sämtliche erforderlichen
Arbeiten und
Lieferungen, insbesondere :
- die Kordinierung wie das Einmessen, Positionieren,
Nivellieren, A nzeichnen von Bohrungen .
- Pilotbohrung bis 20 mm .
- das Heranführen der notwendigen Medien,
- Schutzmaßnahmen zum auffangen von Wasser
und Bohrmaterial .
- Sicherungsmaßnahmen gegen Beschädigungen .
- A btransport des herausgebohrten Materials .
- Hilfs - , Klein - und Befestigungsmaterial .
- Werkzeuge und Maschinen auf unterschiedlichen
Arbeitsebenen transportieren und einrichten .
- Reinigung der Baustelle ( besenrein )
- A n - und Abfahrt .
sowie die Kosten für Werkzeuge und Maschinen und
den dazugehörigen Verschleißmaterialien sind mit
einzukalkulieren .
komplett fachgerecht herstellen .

**1.6.10 Eventuell Kernbohrung durch Wände / Mauerwerk 12 cm stark DN20**
*** Bedarfsposition mit GB
Kernbohrung durch Wände / Mauerwerk 12 cm
stark
Kernbohrung durch 1/2 Stein - Wände /
Trennwände bis zu einer
Stärke von 12 cm ( auch durch 1/2 Stein aus
Ziegelmauerwerk)
einschl . beidseitigem Putz, für
Trinkwasserleitungen in den
Etagen und Verteilleitungen im Keller,
passend in der Größe für
die Durchführung von DN 15 - DN 20, einschl .
der erforderlichen
Schallschutzmaßnahmen,
kompl . fachgerecht herstellen einschl . aller
Nebenleistungen wie
im Vortext beschrieben
Menge: 0,000 Stk

**1.6.20 Kernbohrung durch Wände/ Mauerwerk 18-20 cm stark DN20**
Kernbohrung durch Wände/ Mauerwerk 18-20 cm stark
bis DN 20
wie vor beschrieben, jedoch durch Wände mit
einer Stärke von
bis zu 18-20 cm für Rohrleitungen bis DN 20 (
incl .
Brandschutzschale )
Menge: 0,000 Stk

**1.6.30 Kernbohrung durch Wände/ Mauerwerk 24-30 cm stark DN20**
Kernbohrung durch Wände/ Mauerwerk
24-30 cm stark, bis DN 20
wie vor beschrieben, j edoch durch Wände mit
einer Stärke von
bis zu 24-30 cm für Rohrleitungen bis DN 20 (
incl .
Brandschutzschale )
Menge: 0,000 Stk

**1.6.40 Eventuell Kernbohrung durch Wände / Mauerwerk 30-45 cm stark DN20**
*** Bedarfsposition mit GB
Eventuell Kernbohrung durch Wände / Mauerwerk 30-45 cm
stark, bis DN 20
wie vor beschrieben, jedoch durch Wände mit
einer Stärke von bis zu 30-45 cm für Rohrleitungen bis
DN 20 (incl .Brandschutzschale )
Menge: 0,000 Stk

**1.6.50 Kernbohrung durch Wände/ Mauerwerk 18-20 cm stark, bis DN 25**
Kernbohrung durch Wände/ Mauerwerk
18-20 cm stark, bis DN 25
wie vor beschrieben, jedoch durch Wände mit
einer Stärke von bis zu 18-20 cm für Rohrleitungen bis
DN 25 (
incl. Brandschutzschale )
Menge: 0,000 Stk

**1.6.60 Kernbohrung durch Wände/ Mauerwerk 24-30 cm stark, bis DN 25**
Kernbohrung durch Wände/ Mauerwerk
24-30 cm stark, bis DN 25
wie vor beschrieben, jedoch durch Wände mit
einer Stärke von bis zu 24-30 cm für Rohrleitungen bis
DN 25
(incl . Brandschutzschale )
Menge: 0,000 Stk

**1.6.70 Kernbohrung durch Wände/ Mauerwerk 24-30 cm stark, bis DN 40**
Kernbohrung durch Wände/ Mauerwerk
24-30 cm stark, bis DN 40
wie vor beschrieben, jedoch durch Wände mit
einer Stärke von bis zu 24-30 cm für Rohrleitungen bis
DN 32 -
DN 40 ( incl .Brandschutzschale )
Menge: 0,000 Stk

**1.6.80 Kernbohrung durch Wände/ Mauerwerk 30-45 cm stark, bis DN 40**
Kernbohrung durch Wände/ Mauerwerk
30-45 cm stark, bis DN 40 wie vor beschrieben, j
edoch durch Wände mit einer Stärke von bis zu 30-45 cm
für Rohrleitungen bis DN 32 - DN 40 ( incl
.Brandschutzschale )
Menge: 0,000 Stk

**1.6.90 Kernbohrung durch Wände/ Mauerwerk 45-60 cm stark, bis DN 40**
Kernbohrung durch Wände/ Mauerwerk
45-60 cm stark, bis DN 40
wie vor beschrieben, jedoch durch Wände mit
einer Stärke von bis zu 45-60 cm für Rohrleitungen bis
DN 32 -
DN 40 ( incl .Brandschutzschale )
Menge: 0,000 Stk

**1.6.100 Kernbohrung durch Wände/ Mauerwerk 28-38 cm stark, bis DN 50**
Kernbohrung durch Wände/ Mauerwerk
28-38 cm stark, bis DN 50
wie vor beschrieben, jedoch durch Wände mit einer
Stärke von
bis zu 28-38 cm für Rohrleitungen bis DN 50 - DN 100 (
incl .
Brandschutzschale )
Menge: 6,000 Stk

**1.6.110 Kernbohrung durch Wände/ Mauerwerk 28-48 cm stark, bis DN 250**
Kernbohrung durch Wände/ Mauerwerk
28-48 cm stark, bis DN 250
wie vor beschrieben, jedoch durch Wände mit einer
Stärke von
bis zu 28-38 cm für Rohrleitungen bis DN 150 - DN 250
( incl .
Brandschutzschale )
Menge: 1,000 Stk

**1.6.120 Kernbohrungen durch Betondecken 60 mm / 35 cm stark**
Kernbohrungen durch Betondecken
60 mm / 35cm stark
wie vor beschrieben, jedoch durch Betondecke
für Heizungsleitungen DN 15-20 mit Brandschutzschale
Bohrungsdurchmesser : 60 mm
Bohrtiefe : bis 40 cm
Menge: 0,000 Stk

**1.6.130 Kernbohrungen durch Betondecken 80 mm / 35 cm stark**
Kernbohrungen durch Betondecken
80 mm / 35 cm stark
wie vor beschrieben, jedoch durch Betondecke
für Heizungsleitungen DN 25-32 mit Brandschutzschale
Bohrungsdurchmesser : 80 mm
Bohrtiefe : bis 40 cm
Menge: 0,000 Stk

**1.6.140 Eventuell Kernbohrungen durch Betondecken 100 mm / 20 cm**
*** Bedarfsposition mit GB
Eventuell Kernbohrungen durch Betondecken
100 mm / 20 cm wie vor beschrieben, jedoch durch
Betondecke für Heizungsleitungen DN 40 mit
Brandschutzschale
Bohrungsdurchmesser : 100 mm
Bohrtiefe : bis 20 cm
Menge: 0,000 Stk

**1.6.150 Eventuell Kernbohrungen durch Betondecken 130 mm / 20 cm**
*** Bedarfsposition mit GB
Eventuell Kernbohrungen durch Betondecken
130 mm / 20 cm wie vor beschrieben, jedoch durch
Betondecke für Heizungsleitungen DN 50 mit
Brandschutzschale
Bohrungsdurchmesser : 130 mm
Bohrtiefe : bis 20 cm
Menge: 0,000 Stk

**1.6.160 Eventuell Kernbohrungen durch Betondecken 250 mm / 20 cm**
*** Bedarfsposition mit GB
Eventuell Kernbohrungen durch Betondecken
250 mm / 20 cm wie vor beschrieben, jedoch durch
Betondecke für Hauseinführung
Bohrungsdurchmesser : 250 mm
Bohrtiefe : bis 30 cm
Menge: 0,000 Stk

**1.6.170 Zuschlagsposition Bewehrungsstahl > 2 c m²**
Zuschlagsposition Bewehrungsstahl > 2 c m²
Zuschlagsposition Kernbohrungen
Durchschneiden von Bewehrungsstahl über 2
cm ² Schnittfläche als Zuschlagsposition der zuvor
beschriebenen Kernbohrungen .
Menge: 0,000 qcm

**1.6.180 Abdeckfolie**
Abdeckfolie für Abdeckung von Einrichtungen bei
Montagearbeiten ,auslegen und wieder entfernen, aus
Polyethylen 0,2 mm dick
Abrechnung nach Aufmaß
Menge: 10,000 qm

#### Abschnitt 1.7 Rohrleitungen

**1.7.10 Temponox-Rohr 1.4520, 15x1,0 Viega 591175**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

15 X 1,0 (600)  Viega 591175

liefern und montieren
Menge: 5,000 m

**1.7.20 Temponox-Rohr 1.4520, 18x1,0 Viega 591182**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

18 X 1,0 (240)  Viega 591182

liefern und montieren
Menge: 5,000 m

**1.7.30 Temponox-Rohr 1.4520, 22x1,2 Viega 591199**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

22 X 1,2 (420)  Viega 591199

liefern und montieren
Menge: 10,000 m

**1.7.40 Temponox-Rohr 1.4520, 28x1,2 Viega 591205**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

28 X 1,2 (240)  Viega 591205

liefern und montieren
Menge: 20,000 m

**1.7.50 Temponox-Rohr 1.4520, 35x1,5 Viega 591212**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

35 X 1,5 (180)  Viega 591212

liefern und montieren
Menge: 20,000 m

**1.7.60 Temponox-Rohr 1.4520, 42x1,5 Viega 591229**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

42 X 1,5 (120)  Viega 591229

liefern und montieren
Menge: 35,000 m

**1.7.70 SpiroVent RV2: Messing, 1 1/2", 10 bar, 110 °C**
SpiroVent RV2: Messing, 1 1/2", 10 bar, 110 °C
SpiroVent Mikroluftblasenabscheider RV2

Messingausführung DN 40 IG

SpiroVent Mikroluftblasenabscheider mit variablen
Anschluss für vertikale oder horizontale Rohrleitungen,
zur kontinuierlichen Entfernung von Luft-und
Mikroluftblasen aus Heiz- u. Kühlkreisläufen.

Medium Wasser und Wasser/Glykol (50/50%). Gehäuse in
Messingausführung.

Entgasung durch den Spirorohreinsatz bis auf einen
Restluftanteil v. 0,4 Prozent. Entlüftung mit nicht
absperrbarem permanent Entlüftungsventil.

 === Herstellergarantie: 20 Jahre ===

Technische Daten:
Nennweite: DN 40
Rohranschluss: Innengewinde
Gehäuse: Messing
Einbaulänge: 128 mm
Max. Betriebsdruck: 10 bar
Max. Vorlauftemperatur: 110 Grad C
Max. Durchsatz: 5 cbm/h
Max. Fließgeschwindigk.:1,0 m/s
Max. Druckverlust: 4,0 kPa
Inhalt: 1,16 Liter
Gewicht: 4 kg
Fabrikat: Spirotech bv
Typ:SpiroVent RV2 DN 40 IG
Artikel-Nr.:UA150W

liefern und montieren
Menge: 2,000 Stk

**1.7.80 SpiroCombi MB3: Messing, 1 1/2" IG, 10 bar, 110 °C**
SpiroCombi Luft- und Schlammabscheider MB3 mit Magnet -
1 1/2" IG

SpiroCombi MB3 - kombinierter Mikroluftblasen- und
Schlammabscheider mit leistungssteigerndem externen
Magnet für Kühl- und Heizwassersysteme.

Geeignet für Medium Wasser mit einem Glykolanteil bis
50%.

Variabler, um 360 Grad drehbarer Anschluss für
vertikale, horizontale oder auch diagonale
Rohrleitungen.

Strömungsberuhigung in der Abscheidekammer durch
spezielles Spirorohr ermöglicht kontinuierliche
Entfernung von Luft-, Mikroluftblasen sowie
magnetischen und nicht magnetischen Schmutz- und
Schlammpartikeln bei sehr geringem Druckverlust.

Zusätzlich sehr hohe Abscheiderate von Magnetit durch
zwei außenliegende, nicht mediumberührte Neodym
Permanentmagnete. Einzigartige
Magnetverstärkungstechnologie: ausschließlich nach
innen gerichtete Magnetfelder, die sich in der
Abscheidekammer gegenseitig verstärken.

Einfache Reinigung ohne Betriebsunterbrechung durch
leicht demontierbare Magnetmanschette und kurzzeitiges
Abschlammen über den Kugelhahn.

Entgasung bis auf einen Restluftanteil v. 0,4 Prozent.
Entlüftung über bewährten SpiroTop Großentlüfter mit
nicht absperrbarem permanent Entlüftungsventil. Hohe
Leckagefreiheit des Ventils durch speziell konstruierte
großvolumige Schwimmerkammer. Entlüftungsventil mit ½"
Außengewinde zum Anschluss einer Entlüftungsleitung.
Gehäuse in stabiler Messingausführung.

Technische Daten:
Nennweite: 1 1/2" IG
Rohranschluss: Innengewinde
Gehäuse: Messing
Einbaulänge: 128 mm
Max. Betriebsdruck: 10 bar
Max. Vorlauftemperatur: 110 Grad C
Max. Durchsatz: 5,0 cbm/h
Inhalt: 1,52 Liter
Gewicht: 5,30 kg
Fabrikat: Spirotech bv
Typ: SpiroCombi MB3 1 1/2" IG

Artikel-Nr.: UC150WJ
Menge: 1,000 Stk

**1.7.90 SpiroTrap Schlammabscheider MBL: Messing, 1 1/2" IG**
SpiroTrap Schlammabscheider MBL: Messing, 1 1/2" IG
SpiroTrap Schlammabscheider MBL mit Magnet

Messingausführung DN 40 IG
SpiroTrap MBL - Schlammabscheider mit variablen
Anschluss für vertikale oder horizontale Rohrleitungen.
Leistungssteigernde magetische Unterstützung durch
abnehmbarem, externen Magnet.
Schnelle und kontinuierliche Entfernung
ferromagnetischer und nicht magnetischer Schmutz-und
Schlammpartikel aus Heiz- oder Kühlkreisläufen.

Medium Wasser und Wasser/Glykol (50/50%).

Gehäuse in Messingausführung. Schlammabscheidung bis zu
einer Partikelgröße von 5 Mikrometer -ohne
Betriebsunterbrechung abscheiden und abschlammen durch
den Spirorohreinsatz. Mit abschraubbarem
Gehäuseunterteil zuReinigungs- und Revisionsarbeiten.

Komplett mit Abschlammhahn.

===Herstellergarantie: 20 Jahre===

Technische Daten:
Nennweite: DN 40
Rohranschluss: Innengewinde
Gehäuse: Messing
Einbaulänge: 128 mm
Max. Betriebsdruck: 10 bar
Max. Vorlauftemperatur: 110 Grad C
Max. Durchsatz: 5,0 cbm/h
Max. Fließgeschwindigk.1,0 m/s
Max. Druckverlust: 5,8 kPa
Inhalt: 0,75 Liter
Gewicht: 3,7 kg
Fabrikat: Spirotech bv
Typ:SpiroTrap MBL DN 40 IG
Artikel-Nr.: UE150WJ

liefern und montieren
Menge: 1,000 Stk

**1.7.100 Fertigisolierung für SpiroVent RV2 - 1 1/2" IG**
Fertigisolierung für SpiroVent RV2 - 1 1/2" IG
Fertigisolierung für SpiroVent Luftabscheider RV2 aus
Messing, bis 110 GrdC.

Halbschalen aus wärmestabilisiertem EPP-Hartschaum nach
GEG. Passend für SpiroVent Luftabscheider RV2 - 1 1/2"
IG.

 Fabrikat: Spirotech bv
Artikel-Nr.:TUR150

liefern und montieren
Menge: 3,000 Stk

#### Abschnitt 1.8 Stundenlohnarbeiten

*Hinweis*
Stundenlohnarbeiten werden nur anerkannt, wenn sie auf
ausdrückliche Anordnungen des Auftraggebers ausgeführt
werden. Die in den Positionen angegebenen Lohn- b zw.
Entgeltgruppen dienen nur zur Festlegung der erwarteten
Qualifikation der Personen, die die
Stundenlohnarbeiten
a usführen. Der Nachweis über die angefallenen
Stundenlohnarbeiten ist zu führen und durch
Taglohnzettel, die
dem Auftraggeber spätestens am nächsten Arbeitstag zur
Bestätigung vorzulegen sind, zu erbringen . Der
Einheitspreis gilt
unabhängig von der Anzahl der abzurechnenden Stunden .

**1.8.10 Stunde für einen Obermonteur/Monteur**
Stunde für einen Obermonteur/Monteur
für die Durchführung von unvorhersehbaren
Arbeiten . Die Beauftragung erfolgt nach Anweisung
durch
die Bauleitung . Einschl . aller Zuschläge für Lohn -
und
Nebenkosten, Auslösungen, Fahrtkosten, etc . zum
Nachweis .
Menge: 20,000 Std

**1.8.20 Stunde für einen Helfer/Azubi**
Stunde für einen Helfer/Azubi
für die Durchführung von unvorhersehbaren
Arbeiten . Die Beauftragung erfolgt nach Anweisung
durch
die Bauleitung. Einschl . aller Zuschläge für Lohn -
und
Nebenkosten, Auslösungen, Fahrtkosten, etc . zum
Nachweis.
Menge: 20,000 Std

#### Abschnitt 1.9 Inbetriebnahme und Dokumentation

**1.9.10 Inbetriebnahme und Dokumentation nach DIN EN12170**
Inbetriebnahme und Dokumentation nach DIN EN12170

Spülen
Für die Sicherstellung einer einwandfreien Funktion
aller Bauteile und Armaturen ist ein Spülen des
Rohrnetzes zur Entfernung von Rückständen aus
Verarbeitung und Installation erforderlich. Der
Spülvorgang kann mit Wasser, Wasser-Luftgemischen oder
bei Frostgefahr mit Frostschutzgemischen erfolgen.
Empfindliche Armaturen wie Wärmemengenzähler,
Regulierventile u.ä. sind vor dem Spülvorgang durch
Passstücke zu ersetzen. Schmutzfänger, Siebe und
Filter, die für den Spülvorgang nicht ausgebaut wurden,
sind vor Inbetriebnahme zu reinigen.

Druckprüfung
Vor dem Überdecken der Leitungen ist eine Druckprüfung
durchzuführen. Wasserheizungen sind mit einem Druck zu
prüfen, der dem Ansprechdruck des Sicherheitsventils
entspricht (VOB/C-DIN 18380). Für den Prüfdruck nicht
ausgelegte Armaturen und Apparate werden erst nach der
Druckprobe installiert und durch Passstücke ersetzt.
Druckprüfungen sind durch Protokolle mit Angabe von
Datum, wesentlichen Anlagendaten, Prüfdruck und Dauer
der Belastung zu dokumentieren.
Einregulieren der Anlage
Nach VOB/C-DIN 18380 ist der hydraulische Abgleich so
durchzuführen, dass alle Wärmeverbraucher entsprechend
ihrem Wärmebedarf versorgt werden. Das Einregulieren
ist für die Abnahme vorzunehmen, wobei die endgültige
Einstellung regelungsspezifischer Werte wie
Vorlauftemperatur und Heizkurve erst am Ende der ersten
Heizperiode nach Fertigstellung des Gebäudes erfolgt.
Für die ordnungsgemäße Druckhaltung ist der Vordruck
des Membranausdehnungsgefäßes in Abhängigkeit des
statischen Anlagendrucks (Gebäudehöhe) korrekt
einzustellen.

Abnahme, Einweisung, Übergabe, Inspektion und Wartung
Die Abnahme umfasst eine vollständige Prüfung des
Materials, der Einhaltung technischer und behördlicher
Vorschriften, der Vollständigkeit aller Dokumentationen
wie auch eine Funktionsprüfung der gesamten Anlage mit
Sicherheitseinrichtungen, Wärmeerzeugern, Heizflächen,
Schalt- und Regeleinrichtungen im Rahmen eines
Probebetriebs. Einweisung und Übergabe an den Betreiber
erfolgen durch den Anlagenhersteller und umfassen das
Überreichen von Prüf- und Herstellerbescheinigungen,
Wartungs- und Bedienungsanleitungen, Anlagenschemata
und Protokolle.
In Heizungsanlagen, die ein qualifiziertes
Bedienungspersonal erfordern, sind Betriebs-, Wartungs-
und Bedienungsanleitungen gemäß DIN EN 12170 zu
erstellen.
Menge: 1,000 Stck

**1.9.20 STIEBEL ELTRON Garantiecheck**
STIEBEL ELTRON Garantiecheck
Bestellnummer 330567

Prüfung der elektrischen Anschlüsse und des Reglers
einer STIEBEL ELTRON Wärmepumpe oder Lüftung, Prüfung
der hydraulischen Einbindung des Gerätes, Einstellen
der erforderlichen Pumpenleistung und Volumenströme,
Prüfung der Absicherung und Ermittlung des
Füllwasser-Härtegrades.
Menge: 1,000 Stck

**1.9.30 STIEBEL ELTRON Inbetriebnahme Internet Service Gateway ISG**
STIEBEL ELTRON Inbetriebnahme Internet Service Gateway
ISG
Bestellnummer 298662

Beschreibung:
Fachkräfte können das Internet-Service-Gateway (ISG
web) selbstständig und flexibel einbinden, um Zeit
sowie Kosten zu sparen und zudem Zugriff auf die
Endkundenanlagen über das Internet zu erhalten. Im
Bedarfsfall unterstützt der Werkskundendienst bei
Einbindung des ISG an eine kompatible Wärmepumpe/ein
Lüftungs-Integralgerät.
Der Werkskundendienst installiert das ISG, damit
Fachkräfte die Endkundenanlage aus der Ferne steuern
und einzelne Parameter verändern können. Hierfür ist
der Abschluss eines ISG-Webmonitoring-Vertrags
notwendig.
Bestandteile der Dienstleistung
Es wird eine Verbindung zwischen dem Internet Service
Gateway und dem Wärmepumpen-Manager sowie die
Netzwerkverbindung per Kabel zum Router eingerichtet.
Darüber hinaus erfolgt eine kurze Einweisung und bei
Bedarf eine Befestigung des ISG an der Wand.
In das ISG ist eine Modbus TCP Schnittstelle
integriert, über die der Anschluss an ein
Gebäudeautomations-System möglich ist. Die Verknüpfung
der vom ISG gelieferten Modbus-Daten mit dem
Gebäudeautomations-System ist bauseits zu leisten. ·
Abschließend wird ein Protokoll erstellt.
Voraussetzungen
Der Anlagenbauer ist während des Einsatzes anwesend.
Für die Einbindung müssen in unmittelbarer Nähe zum
Gerät ein DSL-Anschluss und ein Router (DHCP aktiviert)
mit einem freien Netzwerkanschluss vorhanden sein.
Sollte der DSL-Router abweichend von den
Standard-Auslieferungszuständen programmiert sein, muss
der Anlagenbetreiber
in der Lage sein dem ISG in dem Router eine IP-Adresse
zuzuweisen. · Das entsprechende ISG muss vorab separat
beschafft
werden. Hierfür ist ebenfalls eine Stromversorgung
vorzusehen. · Das Gerät ist für den Werkskundendienst
frei zugänglich.
Rechtliche Hinweise
Durch die Einbindung wird keine Haftung für die
ordnungsgemäße Planung, Dimensionierung und
Ausführung der Gesamtanlage übernommen, soweit diese
von Dritten vorgenommen wurde.
Menge: 1,000 Stck

**1.9.40 Revisionsunterlagen**
Revisionsunterlagen
Spätestens 14 Tage vor der Abnahme gemäß §
12 VOB ,Teil B, hat der Auftragnehmer die
erforderlichen
Revisionsunterlagen in 2 -facher Ausfertigung, im DIN
A4 - Ordner der BL ,auszuhändigen .
Hierzu gehören :
- Grundrisspläne und Anlagenschemen nach
Istzustand als Bestandspläne im dwg Format und
Pdf-Format auf DVD
- Bedienungs - und Wartungsanweisungen
- Gerätebeschreibungen
- alle Protokoll über die Druckproben wie in den
vorgenannten Positionen beschrieben
- gegebenfalls Fotos aus v . g. P ositionen auf DVD
- Funktionsbeschreibung für jede Anlage
- Geräteliste ( Hersteller mit Anschrift, Typ,Größe)
- Liste über Ersatzteile und Verschleißteile
Menge: 1,000 Stck

#### Abschnitt 1.10 Mobile Toilette, Dixi-ToiToi o.a.

**1.10.10 Mobile Toilette, Dixi-ToiToi o.a.**
Mobile Toilette, Toilettenkabine abschließbar

Basisausstattung
Toilette inkl. Abwassertank, Urinal, Toilettenpapier
wöchentlich neu, Kleiderhaken, Frei-/Besetzt- Anzeige,
rutschfester Bodenbelag, zuzüglich abschließbar
Leistungen
An- und Abtransport, Reinigung 1x wöchentlich,
zertifizierte Entsorgung der Abwässer & Endreinigung.

Mietzeit: Pauschal für die Dauer der Baustelle
Menge: 1,000 PSCH

#### Abschnitt 1.11 Heizungswasser nach VDI 2035 nach Blatt 1 und 2

**1.11.10 Heizungswasser nach VDI 2035 nach Blatt 1 und 2**
Heizungswasser nach VDI 2035 nach Blatt 1 und 2

Die Heizungsanlage ist mit Abschluss der Arbeiten mit
Heizungswasser nach VDI 2035 Blatt 1 und 2 zu füllen
und im Heizungsanlagenbuch zu dokumentiert. Eine
Kontrollmessung ist nach sechs Wochen durch den AN
selbständig durchzuführen und zu dokumentiert. Sollten
die Heizungswasserwerte nicht der VDI 2035 entsprechen,
muss das Heizungswasser nochmals aufbereitet werden.
Menge: 1,000 PSCH

USt %: 19,00
